# Papeleira de aço electrozincado

- Propriedade do ficheiro: CYPE INGENIEROS, S.A.
- Formato: FIEBDC-3/2002
- Moeda: EUR
- Custos indirectos: 3.00 %
- IVA: 23.00 %

## U Infra-estruturas no logradouro

### UM Mobiliário urbano

#### UME Papeleiras

**UME010** Ud Papeleira de aço electrozincado, anti-vandalismo, com dois pés e barra de reforço, de tipo basculante com chave, boca circular, série París, modelo AL71200ES Chapa Poliéster Anticorrosiva "JOFEL", de chapa perfurada de 0,8 mm de espessura pintada com tinta de poliéster cor a escolher, de 785 mm de altura, 460 mm de largura e 370 mm de profundidade, de 60 litros de capacidade, peso 7,02 kg, com buchas e parafusos de aço a uma superfície suporte (não incluída neste preço).
Papeleira de aço electrozincado, anti-vandalismo, com dois pés e barra de reforço, de tipo basculante com chave, boca circular, série París, modelo AL71200ES Chapa Poliéster Anticorrosiva "JOFEL", de chapa perfurada de 0,8 mm de espessura pintada com tinta de poliéster cor a escolher, de 785 mm de altura, 460 mm de largura e 370 mm de profundidade, de 60 litros de capacidade, peso 7,02 kg, com buchas e parafusos de aço a uma superfície suporte (não incluída neste preço).
Inclui: Marcação de alinhamentos e níveis. Colocação e fixação das peças.
Critério de medição de projecto: Número de unidades previstas, segundo documentação gráfica de Projecto.
Critério de medição de obra: Medir-se-á o número de unidades realmente executadas segundo especificações de Projecto.

| Código | Un | Descrição | Rendimento | Preço | Importância |
|---|---|---|---|---|---|
| mt52muj010a | Ud | Papeleira de aço electrozincado, anti-vandalismo, com dois pés e barra de reforço, de tipo basculante com chave, boca circular, série París, modelo AL71200ES Chapa Poliéster Anticorrosiva "JOFEL", de chapa perfurada de 0,8 mm de espessura pintada com tinta de poliéster cor a escolher, de 785 mm de altura, 460 mm de largura e 370 mm de profundidade, de 60 litros de capacidade, peso 7,02 kg. (material) | 1.000 | 118.93 | 118.93 |
| mt52mug200e | Ud | Repercussão, na colocação de papeleira, de elementos de fixação sobre superfície suporte: cunhas e parafusos de aço. (material) | 1.000 | 2.84 | 2.84 |
| op00tal010 |  | Berbequim. | 1.000 | 0.00 | 0.00 |
| op00ato010 |  | Aparafusadora. | 1.000 | 0.00 | 0.00 |
| mo041 | h | Oficial de 1ª construção de obra civil. (mão de obra) | 0.250 | 18.85 | 4.71 |
| mo087 | h | Ajudante de construção de obra civil. (mão de obra) | 0.250 | 18.40 | 4.60 |
| % | % | Custos directos complementares | 2 % | 131.08 | 2.62 |
|  |  | Custos directos |  |  | 133.70 |
