# Papeleira higiénica com tampa basculante com mola

- Propriedade do ficheiro: CYPE INGENIEROS, S.A.
- Formato: FIEBDC-3/2002
- Moeda: EUR
- Custos indirectos: 3.00 %
- IVA: 23.00 %

## S Equipamentos fixos e sinalização

### SM Casas de banho

#### SMH Papeleiras e baldes higiénicos

**SMH010** Ud Papeleira higiénica com tampa basculante com mola, série Oslo, modelo ALV72025SV Acero Inox Push 25L "JOFEL", carcaça de aço inoxidável AISI 410 acabamento brilhante e cabeça semi-esférica desmontável de aço inoxidável AISI 304 acabamento brilhante, de 600 mm de altura e 255 mm de diâmetro, de 25 litros de capacidade, peso 1,55 kg.
Papeleira higiénica com tampa basculante com mola, série Oslo, modelo ALV72025SV Acero Inox Push 25L "JOFEL", carcaça de aço inoxidável AISI 410 acabamento brilhante e cabeça semi-esférica desmontável de aço inoxidável AISI 304 acabamento brilhante, de 600 mm de altura e 255 mm de diâmetro, de 25 litros de capacidade, peso 1,55 kg.
Critério de medição de projecto: Número de unidades previstas, segundo documentação gráfica de Projecto.
Critério de medição de obra: Medir-se-á o número de unidades realmente colocadas segundo especificações de Projecto.

| Código | Un | Descrição | Rendimento | Preço | Importância |
|---|---|---|---|---|---|
| mt31abj360a | Ud | Papeleira higiénica com tampa basculante com mola, série Oslo, modelo ALV72025SV Acero Inox Push 25L "JOFEL", carcaça de aço inoxidável AISI 410 acabamento brilhante e cabeça semi-esférica desmontável de aço inoxidável AISI 304 acabamento brilhante, de 600 mm de altura e 255 mm de diâmetro, de 25 litros de capacidade, peso 1,55 kg. (material) | 1.000 | 69.93 | 69.93 |
| mo107 | h | Ajudante de canalizador. (mão de obra) | 0.057 | 18.37 | 1.05 |
| % | % | Custos directos complementares | 2 % | 70.98 | 1.42 |
|  |  | Custos directos |  |  | 72.40 |
