# Fornecimento e montagem na superfície da parede de mesa muda-fraldas abatível horizontal

- Propriedade do ficheiro: CYPE INGENIEROS, S.A.
- Formato: FIEBDC-3/2002
- Moeda: EUR
- Custos indirectos: 3.00 %
- IVA: 23.00 %

## S Equipamentos fixos e sinalização

### SM Casas de banho

#### SML Soluções para bebés e crianças

**SML010** Ud Fornecimento e montagem na superfície da parede de mesa muda-fraldas abatível horizontal, modelo AY10000 Polietileno (HDPE) Gris "JOFEL", de polietileno de alta densidade de cor cinzento claro, com aditivo anti-microbiano, peso máximo suportado 130 kg, de 390 mm de altura, 870 mm de largura e 445 mm de profundidade, com bolsos para fraldas e toalhas, correia de segurança e fecho pneumático, peso 6,38 kg. Inclusive elementos de fixação.
Fornecimento e montagem na superfície da parede de mesa muda-fraldas abatível horizontal, modelo AY10000 Polietileno (HDPE) Gris "JOFEL", de polietileno de alta densidade de cor cinzento claro, com aditivo anti-microbiano, peso máximo suportado 130 kg, de 390 mm de altura, 870 mm de largura e 445 mm de profundidade, com bolsos para fraldas e toalhas, correia de segurança e fecho pneumático, peso 6,38 kg. Inclusive elementos de fixação.
Inclui: Marcação no paramento da localização do acessório. Colocação, nivelamento e fixação dos elementos de suporte. Aparafusamento da mesa muda-fraldas aos elementos de suporte de parede.
Critério de medição de projecto: Número de unidades previstas, segundo documentação gráfica de Projecto.
Critério de medição de obra: Medir-se-á o número de unidades realmente colocadas segundo especificações de Projecto.

| Código | Un | Descrição | Rendimento | Preço | Importância |
|---|---|---|---|---|---|
| mt31abj240a | Ud | Mesa muda-fraldas abatível horizontal, modelo AY10000 Polietileno (HDPE) Gris "JOFEL", de polietileno de alta densidade de cor cinzento claro, com aditivo anti-microbiano, peso máximo suportado 130 kg, de 390 mm de altura, 870 mm de largura e 445 mm de profundidade, com bolsos para fraldas e toalhas, correia de segurança e fecho pneumático, peso 6,38 kg, para montar na superfície da parede, com elementos de fixação. (material) | 1.000 | 258.30 | 258.30 |
| op00ato010 |  | Aparafusadora. | 1.000 | 0.00 | 0.00 |
| op00tal010 |  | Berbequim. | 1.000 | 0.00 | 0.00 |
| mo107 | h | Ajudante de canalizador. (mão de obra) | 0.226 | 18.37 | 4.15 |
| % | % | Custos directos complementares | 2 % | 262.45 | 5.25 |
|  |  | Custos directos |  |  | 267.70 |
