# Papeleira com boca superior quadrada extraível

- Propriedade do ficheiro: CYPE INGENIEROS, S.A.
- Formato: FIEBDC-3/2002
- Moeda: EUR
- Custos indirectos: 3.00 %
- IVA: 23.00 %

**UME015** Ud Papeleira com boca superior quadrada extraível, série Boston, modelo AL71200ES Chapa Poliéster "JOFEL", de aço inoxidável AISI 304 acabamento acetinado de 0,8 mm de espessura, de 700 mm de altura, 236 mm de largura e 236 mm de profundidade, de 40 litros de capacidade, peso 4,995 kg.
Papeleira com boca superior quadrada extraível, série Boston, modelo AL71200ES Chapa Poliéster "JOFEL", de aço inoxidável AISI 304 acabamento acetinado de 0,8 mm de espessura, de 700 mm de altura, 236 mm de largura e 236 mm de profundidade, de 40 litros de capacidade, peso 4,995 kg.
Critério de medição de projecto: Número de unidades previstas, segundo documentação gráfica de Projecto.
Critério de medição de obra: Medir-se-á o número de unidades realmente executadas segundo especificações de Projecto.

| Código | Un | Descrição | Rendimento | Preço | Importância |
|---|---|---|---|---|---|
| mt52muj040d | Ud | Papeleira com boca superior quadrada extraível, série Boston, modelo AL71200ES Chapa Poliéster "JOFEL", de aço inoxidável AISI 304 acabamento acetinado de 0,8 mm de espessura, de 700 mm de altura, 236 mm de largura e 236 mm de profundidade, de 40 litros de capacidade, peso 4,995 kg. (material) | 1.000 | 97.93 | 97.93 |
| mo041 | h | Oficial de 1ª construção de obra civil. (mão de obra) | 0.058 | 18.85 | 1.09 |
| % | % | Custos directos complementares | 2 % | 99.02 | 1.98 |
|  |  | Custos directos |  |  | 101.00 |
